# Sistema de alimentación de astillas

- Propiedad del archivo: CYPE INGENIEROS, S.A.
- Formato: FIEBDC-3/2002
- Divisa: EUR
- Costes indirectos: 3.00 %
- IVA: 21.00 %

## I Instalaciones

### IC Calefacción, climatización y A.C.S.

#### ICQ Calderas de biomasa

**ICQ020** Ud Sistema de alimentación de astillas, para caldera de biomasa Firematic T-Control "HERZ", compuesto por disco rotatorio para extractor rotativo, con motor para alimentación monofásica a 230 V, conexión a caldera y engranajes, extractor rotativo de 2 m de diámetro, formado por ballestas y transportador helicoidal sinfín, alargamiento de transportador helicoidal sinfín cerrado de 0,15 m de longitud.
Suministro e instalación de sistema de alimentación de astillas, para caldera de biomasa Firematic T-Control "HERZ", compuesto por disco rotatorio para extractor rotativo, con motor para alimentación monofásica a 230 V, conexión a caldera y engranajes, extractor rotativo de 2 m de diámetro, formado por ballestas y transportador helicoidal sinfín, alargamiento de transportador helicoidal sinfín cerrado de 0,15 m de longitud. Totalmente montado, conexionado y probado.
Incluye: Replanteo. Conexionado de los elementos a la red.
Criterio de medición de proyecto: Número de unidades previstas, según documentación gráfica de Proyecto.
Criterio de medición de obra: Se medirá el número de unidades realmente ejecutadas según especificaciones de Proyecto.

| Código | Ud | Descripción | Rendimiento | Precio | Importe |
|---|---|---|---|---|---|
| mt38cbh145b | Ud | Disco rotatorio para extractor rotativo, con motor para alimentación monofásica a 230 V, conexión a caldera y engranajes, para sistema de alimentación de caldera de biomasa, "HERZ". (material) | 1.000 | 2825.00 | 2825.00 |
| mt38cbh146j | Ud | Extractor rotativo de 2 m de diámetro, formado por ballestas y transportador helicoidal sinfín, para sistema de alimentación de caldera de biomasa, "HERZ". (material) | 1.000 | 1238.00 | 1238.00 |
| mt38cbh144k | Ud | Alargamiento de transportador helicoidal sinfín cerrado de 0,15 m de longitud, para sistema de alimentación de caldera de biomasa, "HERZ". (material) | 1.000 | 368.00 | 368.00 |
| mt38cbh072b | Ud | Tubo de conexión, para sistema de alimentación de caldera de biomasa, "HERZ". (material) | 1.000 | 81.00 | 81.00 |
| mo004 | h | Oficial 1ª calefactor. (mano de obra) | 4.000 | 17.82 | 71.28 |
| mo103 | h | Ayudante calefactor. (mano de obra) | 4.000 | 16.10 | 64.40 |
| % | % | Costes directos complementarios | 2 % | 4647.68 | 92.95 |
|  |  | Costes directos |  |  | 4740.63 |
