# Sistema de alimentación de pellets

- Propiedad del archivo: CYPE INGENIEROS, S.A.
- Formato: FIEBDC-3/2002
- Divisa: EUR
- Costes indirectos: 3.00 %
- IVA: 21.00 %

## I Instalaciones

### IC Calefacción, climatización y A.C.S.

#### ICQ Calderas de biomasa

**ICQ030** Ud Sistema de alimentación de pellets, para caldera de biomasa Pelletstar T-Control "HERZ", compuesto por kit básico de extractor flexible para pellets, formado por tubo extractor de 1 m de longitud y motor de accionamiento de 0,55 kW, para alimentación monofásica a 230 V, 3 m de tubo de ampliación de extractor flexible para pellets, 1 m de tubo de conexión de extractor flexible para pellets.
Suministro e instalación de sistema de alimentación de pellets, para caldera de biomasa Pelletstar T-Control "HERZ", compuesto por kit básico de extractor flexible para pellets, formado por tubo extractor de 1 m de longitud y motor de accionamiento de 0,55 kW, para alimentación monofásica a 230 V, 3 m de tubo de ampliación de extractor flexible para pellets, 1 m de tubo de conexión de extractor flexible para pellets. Totalmente montado, conexionado y probado.
Incluye: Replanteo. Conexionado de los elementos a la red.
Criterio de medición de proyecto: Número de unidades previstas, según documentación gráfica de Proyecto.
Criterio de medición de obra: Se medirá el número de unidades realmente ejecutadas según especificaciones de Proyecto.

| Código | Ud | Descripción | Rendimiento | Precio | Importe |
|---|---|---|---|---|---|
| mt38cbh052b | Ud | Kit básico de extractor flexible para pellets, formado por tubo extractor de 1 m de longitud y motor de accionamiento de 0,55 kW, para alimentación monofásica a 230 V, para sistema de alimentación de caldera de biomasa Pelletstar T-Control, "HERZ". (material) | 1.000 | 1031.00 | 1031.00 |
| mt38cbh076b | m | Tubo de ampliación de extractor flexible para pellets, para sistema de alimentación de caldera de biomasa Pelletstar BioControl, "HERZ". (material) | 3.000 | 189.00 | 567.00 |
| mt38cbh077b | m | Tubo de conexión de extractor flexible para pellets, para sistema de alimentación de caldera de biomasa, "HERZ". (material) | 1.000 | 37.00 | 37.00 |
| mt38cbh078b | m | Transportador helicoidal sinfín flexible, para sistema de alimentación de caldera de biomasa, "HERZ". (material) | 5.000 | 44.00 | 220.00 |
| mo004 | h | Oficial 1ª calefactor. (mano de obra) | 1.100 | 17.82 | 19.60 |
| mo103 | h | Ayudante calefactor. (mano de obra) | 1.100 | 16.10 | 17.71 |
| % | % | Costes directos complementarios | 2 % | 1892.31 | 37.85 |
|  |  | Costes directos |  |  | 1930.16 |
