# Sistema adicional de alimentación con elevación vertical y doble tramo horizontal "HERZ"

- Propiedad del archivo: CYPE INGENIEROS, S.A.
- Formato: FIEBDC-3/2002
- Divisa: EUR
- Costes indirectos: 3.00 %
- IVA: 21.00 %

## I Instalaciones

### IC Calefacción, climatización y A.C.S.

#### ICQ Calderas de biomasa

**ICQ035** Ud Sistema adicional de alimentación con elevación vertical y doble tramo horizontal "HERZ", formado por kit básico para accionamiento de los transportadores helicoidales sinfín, cuadro eléctrico, transportadores helicoidales sinfín formados por tubo 220 mm de diámetro y tornillos sinfín sin eje de 180 mm de diámetro, uno de ellos horizontal inferior de 4 m de longitud, otro vertical de 7 m de altura y otro horizontal superior de 2 m de longitud.
Suministro e instalación de sistema adicional de alimentación con elevación vertical y doble tramo horizontal "HERZ", formado por kit básico para accionamiento de los transportadores helicoidales sinfín, cuadro eléctrico, transportadores helicoidales sinfín formados por tubo 220 mm de diámetro y tornillos sinfín sin eje de 180 mm de diámetro, uno de ellos horizontal inferior de 4 m de longitud, otro vertical de 7 m de altura y otro horizontal superior de 2 m de longitud, incluso accesorios para la conexión con el sistema de extracción del silo y con la caldera. Totalmente montado, conexionado y probado.
Incluye: Replanteo. Conexionado de los elementos a la red.
Criterio de medición de proyecto: Número de unidades previstas, según documentación gráfica de Proyecto.
Criterio de medición de obra: Se medirá el número de unidades realmente ejecutadas según especificaciones de Proyecto.

| Código | Ud | Descripción | Rendimiento | Precio | Importe |
|---|---|---|---|---|---|
| mt38cbh196b | Ud | Kit básico para accionamiento de los transportadores helicoidales sinfín, "HERZ", formado por 3 motores de 1,5 kW cada uno, tornillo sinfín sin eje de 180 mm de diámetro y tubo de 220 mm de diámetro, interruptores final de carrera y pieza de conexión para el sistema de descarga y piezas de transición entre transportadores helicoidales sinfín, para sistema adicional de alimentación con elevación vertical y doble tramo horizontal. (material) | 1.000 | 6920.00 | 6920.00 |
| mt38cbh215e | Ud | Transportador helicoidal sinfín de 1 m de longitud, "HERZ", formado por tubo de 220 mm de diámetro y tornillo sinfín de 180 mm de diámetro. (material) | 5.000 | 326.00 | 1630.00 |
| mt38cbh215f | Ud | Transportador helicoidal sinfín de 1,5 m de longitud, "HERZ", formado por tubo de 220 mm de diámetro y tornillo sinfín de 180 mm de diámetro. (material) | 4.000 | 370.00 | 1480.00 |
| mt38cbh072b | Ud | Tubo de conexión, para sistema de alimentación de caldera de biomasa, "HERZ". (material) | 1.000 | 81.00 | 81.00 |
| mt38cbh074d | Ud | Conexión de tubo de 195 mm de diámetro, para sistema de alimentación de caldera de biomasa, "HERZ". (material) | 3.000 | 81.00 | 243.00 |
| mt38cbh071f | Ud | Brida para conexión de tubo vertical de 195 mm de diámetro, para sistema de alimentación de caldera de biomasa, "HERZ". (material) | 2.000 | 72.00 | 144.00 |
| mt38cbh073d | m | Tubo de 195 mm de diámetro, para sistema de alimentación de caldera de biomasa, "HERZ". (material) | 2.000 | 109.00 | 218.00 |
| mt38cbh025i | Ud | Cuadro eléctrico para 3 motores, "HERZ". (material) | 1.000 | 1977.00 | 1977.00 |
| mo004 | h | Oficial 1ª calefactor. (mano de obra) | 19.500 | 17.82 | 347.49 |
| mo103 | h | Ayudante calefactor. (mano de obra) | 19.500 | 16.10 | 313.95 |
| % | % | Costes directos complementarios | 2 % | 13354.44 | 267.09 |
|  |  | Costes directos |  |  | 13621.53 |
