# Sistema repartidor de silo para combustible de biomasa

- Propiedad del archivo: CYPE INGENIEROS, S.A.
- Formato: FIEBDC-3/2002
- Divisa: EUR
- Costes indirectos: 3.00 %
- IVA: 21.00 %

## I Instalaciones

### IC Calefacción, climatización y A.C.S.

#### ICQ Calderas de biomasa

**ICQ055** Ud Sistema repartidor de silo para combustible de biomasa, de techo, "HERZ", formado por 3 transportadores helicoidales sinfín, de 7 m de longitud cada uno, formados por tornillo sinfín de 300 mm de diámetro y jaula metálica, y 50 m de perfiles en I para apoyo de repartidores helicoidales sinfín.
Suministro e instalación de sistema repartidor de silo para combustible de biomasa, de techo, "HERZ", formado por 3 transportadores helicoidales sinfín, de 7 m de longitud cada uno, formados por tornillo sinfín de 300 mm de diámetro y jaula metálica, y 50 m de perfiles en I para apoyo de repartidores helicoidales sinfín. Totalmente montado, conexionado y probado.
Incluye: Replanteo. Nivelación, colocación y fijación de los componentes del sistema. Conexionado a la red eléctrica.
Criterio de medición de proyecto: Número de unidades previstas, según documentación gráfica de Proyecto.
Criterio de medición de obra: Se medirá el número de unidades realmente ejecutadas según especificaciones de Proyecto.

| Código | Ud | Descripción | Rendimiento | Precio | Importe |
|---|---|---|---|---|---|
| mt38cbh202b | Ud | Kit básico para accionamiento del repartidor helicoidal sinfín, "HERZ", con motor de 5,5 kW. (material) | 3.000 | 2378.00 | 7134.00 |
| mt38cbh205c | Ud | Repartidor helicoidal sinfín de 1 m de longitud, "HERZ", formado por tornillo sinfín de 300 mm de diámetro y jaula metálica. (material) | 3.000 | 530.00 | 1590.00 |
| mt38cbh205d | Ud | Repartidor helicoidal sinfín de 2 m de longitud, "HERZ", formado por tornillo sinfín de 300 mm de diámetro y jaula metálica. (material) | 9.000 | 824.00 | 7416.00 |
| mt38cbh206b | m | Perfil en I para apoyo de repartidores helicoidales sinfín, "HERZ". (material) | 50.000 | 131.00 | 6550.00 |
| mt38cbh207b | Ud | Conjunto de 2 escuadras metálicas de soporte para perfil en I, "HERZ". (material) | 10.000 | 80.00 | 800.00 |
| mo003 | h | Oficial 1ª electricista. (mano de obra) | 30.160 | 17.82 | 537.45 |
| mo102 | h | Ayudante electricista. (mano de obra) | 30.160 | 16.10 | 485.58 |
| % | % | Costes directos complementarios | 2 % | 24513.03 | 490.26 |
|  |  | Costes directos |  |  | 25003.29 |
