# Depósito de superficie para almacenaje de pellets

- Propiedad del archivo: CYPE INGENIEROS, S.A.
- Formato: FIEBDC-3/2002
- Divisa: EUR
- Costes indirectos: 3.00 %
- IVA: 21.00 %

## I Instalaciones

### IC Calefacción, climatización y A.C.S.

#### ICQ Calderas de biomasa

**ICQ060** Ud Depósito de superficie para almacenaje de pellets, de tejido sintético, con estructura y tolva de acero, de 1,70x1,70 m y altura regulable de 1,80 a 2,50 m, de 3,2 t de capacidad máxima, modelo 17 "HERZ", con sistema automático de extracción del combustible.
Suministro e instalación de depósito de superficie para almacenaje de pellets, de tejido sintético, con estructura y tolva de acero, de 1,70x1,70 m y altura regulable de 1,80 a 2,50 m, de 3,2 t de capacidad máxima, modelo 17 "HERZ". Totalmente montado, conexionado y probado.
Incluye: Replanteo. Colocación del depósito. Conexión al sistema de extracción.
Criterio de medición de proyecto: Número de unidades previstas, según documentación gráfica de Proyecto.
Criterio de medición de obra: Se medirá el número de unidades realmente ejecutadas según especificaciones de Proyecto.

| Código | Ud | Descripción | Rendimiento | Precio | Importe |
|---|---|---|---|---|---|
| mt38cbh045kf | Ud | Depósito de superficie para almacenaje de pellets, de tejido sintético, con estructura y tolva de acero, de 1,70x1,70 m y altura regulable de 1,80 a 2,50 m, de 3,2 t de capacidad máxima, modelo 17 "HERZ", con sistema automático de extracción del combustible. (material) | 1.000 | 2522.00 | 2522.00 |
| mo003 | h | Oficial 1ª electricista. (mano de obra) | 4.000 | 17.82 | 71.28 |
| mo102 | h | Ayudante electricista. (mano de obra) | 4.000 | 16.10 | 64.40 |
| % | % | Costes directos complementarios | 2 % | 2657.68 | 53.15 |
|  |  | Costes directos |  |  | 2710.83 |
